# GNUE - PI MD (einschl. PI - Zentrale Dienste)
Angebotsaufforderung (GAEB DA XML 3.2, DA83)
Projekt: 9433100768
Währung: EUR
Nebenangebote zugelassen: ja
Auftraggeber: Landesbetrieb Bau- und Liegenschaftsmana, Technisches Büro Magdeburg, Tessenowstr. 1, 39114 Magdeburg
Erstellt mit: GXML Toolbox V3.3 R20210630, iTWO_64 V11.0.738, 28.01.2026

## Allgemeine Vorbemerkungen Gesamtmaßnahme
Bei der Baumaßnahme handelt es sich um die komplexe Herrichtung der Liegenschaft Polizeiinspektion Magdeburg in der Sternstraße 12 in Magdeburg zur Unterbringung der Polizei Sachsen-Anhalt und Teile der Polizeiinspektion Zentrale Dienste Sachsen-Anhalt.
Die Baustelle befindet sich auf dem Gelände der Polizeiinspektion Magdeburg zwischen der Hallischen Straße im Norden, der Sternstraße im Osten und der Straße Am Buckauer Tor im Süden. Einige der Gebäude sind zum Zeitpunkt des Bauvorhabens im Betrieb der Polizeidirektion inkl. des dazugehörigen Beschäftigten- und Besucherverkehrs.
Die Realisierung der Baumaßnahme ist in drei Bauabschnitten vorgesehen:
  Bauabschnitt 1
- Abbruch Haus 10, Haus 3 a – c, Haus 11, 12 und 13 und Tankstelle
- Sanierung Haus 4, Sanierung Haus 9 und Neubau Haus A1
  Bauabschnitt  2
- Abbruch Haus 6, Haus 8, Haus 8a Anbau Haus 7, Häuser 14-16
- Neubau Haus A2, Sanierung Haus 7
  Bauabschnitt 3
- Abbruch Haus 1A Zwischenbau
- Sanierung Haus 3, Sanierung Haus 1 und 2 mit Neubau Haus C, Neubau Haus B

Dem ersten Bauabschnitt voran gestellt sind die „Bauvorbereitenden Maßnahmen“, welche u.a. die Baustelleneinfriedung einschl. Videoüberwachung und Verkehrssicherung, die Herstellung der neuen Ausfahrt zur Hallischen Straße sowie weitere medientechnische Leistungen einschl. der Tiefbauarbeiten beinhalten.
Aus dem Bauzeitenplan für die Gesamtmaßnahme ergibt sich eine zeitweise Überschneidung der Ausführung der Bauabschnitte 1 und 2 sowie 2 und 3, was einschließlich der bauvorbereitenden Maßnahmen zu insgesamt fünf Bauphasen führt.

## Haus B - Allgemeine Vorbemerkungen
1. Neubau Haus B

Bahnbegleitend wird ein fünfgeschossiges Gebäude errichtet welches im Teil B1 eine temperierte Garage mit Lagerfläche und darüber eine Sporthalle mit Kampfsport- und Umkleideräumen sowie Schulungsräume und einige wenige Büros enthält. Der zweite Gebäudeteil B2 enthält im Erdgeschoss ebenfalls eine temperierte Garage und darüber ein offenes Parkhaus mit der obersten Parkebene auf dem Dach.
Unter beiden Gebäuden befindet sich eine Tiefgarage als offene Garage mit seitlichen Luftschächten zur Entrauchung - sofern die Öffnungen der Lichtschächte § 17 Absatz 3 Nr.1 entsprechen, gilt die Tiefgaragenentrauchung als gesichert (hier 2m² lichte Entrauchungsfläche pro Schacht).
Ein Teil der Tiefgarage verspringt nochmals nach unten um dort den zweiten administrativen Versorgungspunkt zur Erschließung der Liegenschaft zu platzieren. Die Technikräume verteilen sich vom Untergeschoss bis ins 1.Obergeschoss des Gebäudeteils B1.
Die Tragkonstruktion besteht im gesamten Gebäude aus Stahlbetonskelett mit punktförmig gestützte Deckenplatten (Flachdecken) – lediglich das Dach über der Sporthalle ist aufgrund der hohen Spannweite als Brettschichtholzdecke auf sichtbaren Leimholzbinderträgern geplant. Die geschlossene temperierte Garage erhält Außenwände mit Sandwichpanelelementen hinter den Stahlbeton-Stützen bzw. Innendämmung an den Stahlbetonwänden und -decken. Die Stahlbetonkonstruktionen des Parkhauses bleiben unverkleidet. Der Bereich der Sporthalle und Schulungsräume im 2. und 3. OG des Gebäudeteils B1 besteht aus massiven Stahlbeton-Außenwänden mit Außenwanddämmung und hinterlüfteter Fassadenbekleidung.
Auf dem Dach des Gebäudeteil B1 (Sporthalle) erfolgt zu einem späteren Zeitpunkt der Bau einer Photovoltaikanlage

2. Angaben zur Baustelle

Die Bauausführung Haus B erfolgt im Bauabschnitt III des Bauvorhabens, gemeinsam mit der Sanierung Haus 3 und der Sanierung Haus 1C2.
Die vorgeschalteten Spezialtiefbauarbeiten zum Herstellen und Sichern der Baugrube sind abgeschlossen. Die Baugrubensicherung zum Grundstück der Deutschen Bahn erfolgte durch eine Bohrpfahlwand mit Pfahlkopfbalken. Die dreiseitige Baugrubensicherung zur Liegenschaft erfolgte mittels Berliner Verbau. Die Baustellenzu-/abfahrt zur Hallischen Straße ist mit einer Spundwand aus Trapezblechen gesichert. Der Baugrubenaushub ist erfolgt bis auf Unterkante Sauberkeitsschicht.
Die Zufahrt zur Baustelle Haus B erfolgt von der Straße Am Buckauer Tor über die Hauptzufahrt der Polizeidirektion (überwachte Ein- und Ausfahrt mit Schranke per Anmeldung). Anlieferungen können über die Sternstraße bzw. Buckauer Tor erfolgen. Eine Zufahrt auf die Liegenschaft von der Hallischen Straße aus ist derzeit nicht möglich.
Die für die Ausführung der Leistungen des AN erforderliche Baustelleneinrichtung ist - soweit nicht in separaten Positionen des Leistungsverzeichnisses erfasst - im erforderlichen Umfang Leistungsbestandteil des AN und in die Einheitspreise einzukalkulieren.
Als Baustelleneinrichtungsfläche können durch den AG begrenzte Flächen zur Verfügung gestellt werden. Die vorhandenen Flächen können dem beigefügten Baustelleneinrichtungsplan entnommen werden. Lagerflächen stehen nur in geringem Umfang zur Verfügung und sind durch den AN mit der örtlichen Objektüberwachung abzustimmen und freigeben zu lassen.
Anschlüsse für Elektro und Wasser sowie sanitäre Anlagen werden bauseits zur Verfügung gestellt. Bauwasseranschlüsse sind jeweils einer im Gebäudeteil B1 und im Gebäudeteil B2 am Treppenhaus. Baustromgruppenverteiler werden an jedem der drei Treppenhäuser bauseits vorgesehen, die Unterverteilungen werden bauseits in Abstimmung mit der örtlichen OÜ im Gebäude verteilt werden. Die Gruppenverteiler für die Kräne sind einzukalkulieren. Es ist im BE-Plan eine Fläche für Sanitär- und Bauleitercontainer ausgewiesen.
Hebezeuge werden seitens des AG nicht gestellt und sind, wenn diese für die Erbringung der Leistung nötig sind, durch den AN zu stellen.
Es ist zu beachten, dass der Kranbetrieb über dem Grundstück der Deutschen Bahn nur Lastenfrei erfolgen darf.
Da das Gebäude nah an der Grundstücksgrenze zur DB AG verläuft, entstehen durch die Kranstandorte (evt. Mobilkran)
und deren Kranausladungen am Haus B Überschwenkbereiche zum Gelände der DB AG. Im Zuge der Zimmererarbeiten ist vom AN für die Stellung und den Betrieb
des Kranes bei der DB eine Kranvereinbarung (Maßnahmen wie z.B. freizuhaltenden Räume, vergrößerte Schutzabstände, seitlicher Mindestabstand, Gleisbereich,
Sicherheitskennzeichnung freizuhaltender Lichträume, Abnahme durch die DB für die Stellung des Kran, Abnahme Erdung Kran) einzuholen.
Das Schwenken mit Lasten über die Gleise der DB ist dabei verboten. Lastfreies Schwenken ist zulässig, wenn die Laufkatze hochgefahren ist. Das Lichtraumprofil ist einzuhalten.
Auf dem Baufeld befinden sich bereits zwei Kranstandorte für Haus A2 (Höhe 38m und Höhe 45m), welche nicht mit denen für Haus B kollidieren dürfen.

Nach Fertigstellung des Rohbaus wird für die Gewerke Dach, Fenster, Fassade ein Fassadengerüst durch den AG gestellt.
Vor Baubeginn ist der Bestand mit Fotos zu dokumentieren.

3. Planunterlagen

Dem Auftragnehmer werden nach Auftragserteilung und in der weiteren Auftragsabwicklung alle für die Ausführung erforderlichen u. d. d. AG freigegebenen Pläne und sonstigen Unterlagen 1-fach in Papier sowie in digitaler Form (pdf-Format) zur Verfügung gestellt. Plott-, Druck- und Vervielfältigungskosten sind vom AN im erforderlichen Umfang mit einzukalkulieren.

## Allgemiene Beschreibung Bodenbelagsarbeiten
ALLGEMEINE BESCHREIBUNG BODENBELAGSARBEITEN

Bodenaufbauten
Es ist grundsätzlich Zementestrich in unterschiedlichen Festigkeitsklassen und Einbaustärken vorgesehen – die Zuordnungen sind den Bodenbelagsübersichten zu entnehmen. Die Bodenaufbauten sind im Detail „HB-5-ARC-325-DE-FB-0-FA Fußbodenaufbauten“ dargestellt.
Es sind Maßnahmen zur Untergrundvorbehandlung und Ausgleichsspachtelmaßnahmen im LV enthalten.
Randdämmstreifen des Estrichlegers werden grundsätzlich hier im Leistungsumfang Bodenbelagsarbeiten abgeschnitten.

Linoleum
Hier im Leistungsumfang ist Linoleum für eine hohe Beanspruchung (gewerblicher Bereich) d=2,5mm, Sockelleisten aus Kunststoff mit passendem Linoleumbelag und Fugenprofile in Edelstahl enthalten.

Sockelleisten:
Es sind grundsätzlich Sockelleisten aus Holzwerkstoffkern mit Kunststoffummantelung ausgeschrieben.

Bauablauf:
Im Bauablauf sind erforderliche Trocknungszeiten für den neuen Zementestrich enthalten und bereits im Gewerk Estrich Feuchtigkeitsmessungen zur Restfeuchte als Fertigstellung der Leistung des Estrichlegers erfolgt.
Zusätzlich sind vor Beginn der Belagsarbeiten ist die Restfeuchte im Estrich zu prüfen. Es sind Feuchtigkeitsmessungen ausgeschrieben. Bei Bedarf werden Trocknungsgeräte aufgestellt, die mit dem AG und der örtlichen Bauüberwachung abzustimmen sind. Die Leerung der Kondensattrockner auch am Wochenende ist in den EP der jeweiligen Position einzukalkulieren.
Hebezeuge sind als Nebenleistungen zu erbringen. Ein Kran ist nur im Gewerk Rohbau vorgesehen und wird nach dessen Vollendung rückgebaut.

Nachweise:
Prüfzeugnisse sind als gesonderte Nachweise dem Angebot beizulegen.
Die angebotenen Fabrikaten sind rechtzeitig vor der erforderlichen Bestellung zum festgelegten Einbauzeitraum in Form von Handmustern in mind. 5 verschiedenen Farben vorzulegen, durch den AG zu bemustern und schriftlich vom AG freizugeben.

## 319 Bodenbelag
Datum: 28.01.2026

### Bereich 1 Vorbereitende Maßnahmen

#### Abschnitt 1.1 BE / Sicherheitseinrichtungen

**1.1.10 Aufenthalts-, Sozial- und Lagerräume**
*** Pauschalposition
Aufenthalts-, Sozial- und Lagerräume für Erbringung der beschriebenen Leistungen gemäß der
einschlägigen Vorschriften der Bau-Berufsgenossenschaft
und der örtlichen Aufsichtsbehörden erstellen, inkl.
Lager für technologisch erforderliches Material,
Personalunterkunft u.a..
Nach Abschluss der Bauleistungen Abbau und Abtransport.
Die Baustelleneinrichtung auf angrenzender BE- Fläche ist mit der örtlichen Objektüberwachung des AG abzustimmen und auf ein notwendiges Mindestmaß zu beschränken.
Menge: 1,000 psch
DIN276-1_08: 352

#### Abschnitt 1.2 Besondere Leistungen

**1.2.10 Dokumentation**
Vom Ausführenden ist dem Bauherrn rechtzeitig, jedoch spätestens 2 Wochen vor Abnahme, eine Abschlussdokumentation mit allen erforderlichen Revisionsunterlagen nach Vorgabe der Objektüberwachung im schwarzen Ordner A4 zur Abnahme zu übergeben.
Die Dokumentation muss in Abstimmung mit dem AG  gemäß BFR G Bestand und Checklistenmaster strukturiert werden.
Die genannten Dokumente werden dem AN nach Auftragserteilung zur Verfügung gestellt.
Ausfertigungen: 2fach digital auf Archiv-CD bzw. DVD
sowie 2fach als Papierfassung
mit folgendem Inhalt:
- Inhaltsverzeichnis der Dokumentation
1. - Fachunternehmererklärung
2. - Fachbauleitererklärung
3. - Abnahmeprotokolle
4. - Entsorgungsnachweise
5. - Sicherungsmaßnahmen- Beweissicherung
6. - Auflistung der eingebauten Fabrikate mit Angabe von Typ,
7. - Artikel-Nr., Bestell-Nr. und Bezugsquellennachweis
8. - Zulassungsbescheide, Prüfzeugnisse, Produktdatenblätter
9. -  Lieferscheine von allen Materialien und Bauteilen,
        - mit Positionsangabe entsprechend LV,
        - insbesondere von denen mit besonderen Qualitätsanforderungen

  10.- Anwendungshinweise und Wartungs- bzw. Pflegehinweise

- Bautagesberichte

Alle Daten sind im bearbeitbaren Datenformat (*.xlsx, *.docx, *.dwg, *.ifc udgl., Zeichnungen als 2D-/3D-Modell) in Abstimmung mit der Objektüberwachung des Auftraggebers sowie als maschinenlesbare *.pdf-Datei zu übergeben.
Das Inhaltsverzeichnis und die Verzeichnisstruktur sind mit dem AG abzustimmen.

Hinweis
Bitte um Beachtung "Leitfaden zur Übergabedokumentation" sh. Anlagen.
Menge: 1,000 St
DIN276-1_08: 352

### Bereich 2 Vorbereitende Maßnahmen / besondere Leistungen

#### Abschnitt 2.1 Untergrundvorbereitung

*Hinweis: Hinweis Feuchtigkeitsmessung*
Hinweis zur nachfolgenden Position Feuchtigkeitsmessung:
nachfolgende Position beschreibt die Feuchtemessung der Untergründe zur Feststellung der Verlegefähigkeit als besondere Leistung ergänzend zu in Nebenleistung enthaltener Feuchtemessung gemäß VOB DIN 18365 Pkt. 4.1.6 ab dem 2. Messtermin. An- und Abfahrten sind einzukalkulieren.

Ausführung dieser Leistung nur in Abstimmung mit der örtlichen Objektüberwachung und nach Beauftragung durch den AG.

**2.1.10 Feuchtigkeitsmessung**
STLB-Bau 2025-10 000
Feuchtigkeitsmessung nach dem CM-Verfahren DIN 18560-1, Ausführung auf Anordnung des AG.
Menge: 10,000 St
Leistungsbereichkatalog: 024
DIN276-1_08: 721

*Hinweis: Hinweis besondere Leistung*
Hinweis zur nachfolgenden Position:
nachfolgende Position beschreibt die Besondere Leistung nach DIN 18365 4.2.3

Ausführung dieser Leistung nur in Abstimmung mit der
örtlichen Objektüberwachung und nach Beauftragung durch den AG.

**2.1.20 Untergrund reinigen Zementestrich festhaftende Verunreinigung Entfernen Grobschmutz auf Baustelle bereitstellen**
STLB-Bau 2025-10 000
Reinigen des Untergrundes aus Zementestrich, von grober Verschmutzung, von festhaftenden Verunreinigungen, durch Entfernen von Grobschmutz, zur Verbesserung der Haftung, für Bodenbelagsarbeiten, aufgenommene Stoffe zur Entsorgung sortieren, sammeln, im Behälter des AN lagern, Behältergröße über 0,5 bis 1 m3, auf Baustelle bereitstellen, Abfall ist nicht gefährlich, nicht schadstoffbelastet.
Menge: 143,000 m2
Leistungsbereichkatalog: 033
DIN276-1_08: 397
Kostengruppe DIN 276 2018-12: 397

**2.1.30 Untergrund anschleifen absaugen Zementestrich**
STLB-Bau 2025-10 000
Anschleifen und Absaugen des Untergrundes aus Zementestrich, für Bodenbelagarbeiten, Untergrund waagerecht.
Menge: 711,000 m2
Leistungsbereichkatalog: 036
DIN276-1_08: 397
Kostengruppe DIN 276 2018-12: 397

**2.1.40 Voranstrich auftragen Kunstharz-Dispersion**
STLB-Bau 2025-10 000
Voranstrich auftragen, auf Boden, Untergrund Zementestrich, mit Kunstharz-Dispersion.
Menge: 711,000 m2
Leistungsbereichkatalog: 025
DIN276-1_08: 352
Kostengruppe DIN 276 2018-12: 353

**2.1.50 Untergrund ausgleichen Zementestrich Ausgleichsmasse D bis 3mm**
STLB-Bau 2025-10 000
Ausgleichen des Untergrundes aus Zementestrich, bei größeren Unebenheiten, mit Ausgleichsmasse, Dicke bis 3 mm, für Bodenbelagarbeiten.
Menge: 711,000 m2
Leistungsbereichkatalog: 036
DIN276-1_08: 397
Kostengruppe DIN 276 2018-12: 397

**2.1.60 Untergrund ausgleichen Zementestrich Ausgleichsmasse D 3-4mm**
STLB-Bau 2025-10 000
Ausgleichen des Untergrundes aus Zementestrich, bei größeren Unebenheiten, mit Ausgleichsmasse, Dicke über 3 bis 4 mm, für Bodenbelagarbeiten.
Menge: 36,000 m2
Leistungsbereichkatalog: 036
DIN276-1_08: 397
Kostengruppe DIN 276 2018-12: 397

**2.1.70 Untergrund ausgleichen Zementestrich Ausgleichsmasse D 4-5mm**
STLB-Bau 2025-10 000
Ausgleichen des Untergrundes aus Zementestrich, bei größeren Unebenheiten, mit Ausgleichsmasse, Dicke über 4 bis 5 mm, für Bodenbelagarbeiten.
Menge: 36,000 m2
Leistungsbereichkatalog: 036
DIN276-1_08: 397
Kostengruppe DIN 276 2018-12: 397

**2.1.80 Untergrund ausgleichen Zementestrich Ausgleichsmasse D 5-10mm**
STLB-Bau 2025-10 000
Ausgleichen des Untergrundes aus Zementestrich, bei größeren Unebenheiten, mit Ausgleichsmasse, Dicke über 5 bis 10 mm, für Bodenbelagarbeiten.
Menge: 36,000 m2
Leistungsbereichkatalog: 036
DIN276-1_08: 397
Kostengruppe DIN 276 2018-12: 397

**2.1.90 Überstand Randdämmstreifen abschneiden PE-Schaum**
Abschneiden des Überstandes des Randdämmstreifens aus PE-Schaum, nach Verlegung der Bodenbeläge, für Bodenbelagarbeiten.
inkl. Entsorgung
Menge: 520,000 m
Leistungsbereichkatalog: 036
DIN276-1_08: 352
Kostengruppe DIN 276 2018-12: 353

#### Abschnitt 2.2 Schutzmaßnahme

*Hinweis: Hinweis Schutzmaßnahmen*
Hinweis zur nachfolgenden Position Schutzmaßnahmen:
nachfolgende Position beschreibt Schutzmaßnahmen über die Nebenleistungen der VOB (Schutz der eigenen Leistung) hinaus

Ausführung dieser Leistung nur in Abstimmung mit der örtlichen Objektüberwachung und nach Beauftragung durch
den AG.

**2.2.10 Ganzflächige besondere Schutzabdeckung von Bodenflächen**
Besondere Maßnahmen nach VOB DIN 18365
Abdeckung, als besonderer Schutz des Bodenbelages,
herstellen und beseitigen, Abdeckung aus Malervlies mit PE Schicht (200-220g/m²) einlagig, hohe  Schmutzaufnahmekapazität, feuchtigkeitsundurchlässig
lose überlappt verlegen, begehbar,
Ausführungsort: Räume in jeweiligen Geschossen

Bodenbelag:
- Linoleum
- Kautschuk

Grundvorhaltung: 4 Wochen

Ausführung nur in Abstimmung mit der örtlichen Objektüberwachung sowie nach besonderer Anordnung des
AG.
Menge: 143,000 m2
Leistungsbereichkatalog: 036
DIN276-1_08: 359

**2.2.20 Vorhaltung Schutzabdeckung**
Schutzabdeckung aus Vorposition "Schutzabdeckung" während der
weiteren Ausbauphase andere Gewerke inkl.
Festeinbauten, Feininstallation TGA u.a. entspr.
Bauablauf vorhalten inkl. Nachkleben von Stößen und
Rändern sowie Ausbesserung von Beschädigungen

Vorhaltung über die Grundeinsatzzeit hinaus für weitere
4 Wochen,

Ausführung nur in Abstimmung mit der örtlichen
Objektüberwachung sowie nach besonderer Anordnung des
AG.
Menge: 572,000 m2Wo
Leistungsbereichkatalog: 036
DIN276-1_08: 359

**2.2.30 Anpassung Schutzabdeckung**
Schutzabdeckung aus Vorposition "Schutzabdeckung" während der
weiteren Ausbauphase anderer Gewerke grundhaft anpassen
im Zuge der Einbringung von Festeinbauten, Großgerät,
Einhängung von Türblättern u.a. inkl. der
erforderlichen Zuschnitte, Abklebungen, rückstandfreie
Beseitigung und Entsorgung von Restmaterial.
Abrechnung erfolgt einmalig raumweise.

Menge geschätzt mit 20% der gesamten Bodenflächen

Ausführung nur in Abstimmung mit der örtlichen
Objektüberwachung sowie nach besonderer Anordnung des
AG.
Menge: 143,000 m2
Leistungsbereichkatalog: 036
DIN276-1_08: 359

**2.2.40 Schutzbekl./-belag Milchtütenpapier (Tetrapack)**
Schutzvorrichtung als Bekleidung/Belag für Bodenflächen, aus Milchtütenpapier (Tetrapack), einseitig beschichtet, wasserfest, Foliendicke mind. 0,5 mm, herstellen, Abrechnung nach bekleideter/belegter Fläche. Die Schutzabdeckung ist den Nachfolgegewerken zum Gebrauch zu überlassen.

Ausführung nur in Abstimmung mit der örtlichen Objektüberwachung sowie nach besonderer Anordnung des
AG.
Menge: 143,000 m2
Leistungsbereichkatalog: 036
DIN276-1_08: 359

#### Abschnitt 2.3 Trocknungsautomaten

**2.3.10 Trocknungsautomaten liefern, vorhalten, beraeumen**
Trocknungsautomaten als Kondenstrockner zur Raumtrocknung, liefern und
fachgerecht anschließen, inkl. aller notwendigen Aufwendungen für den ELT-Anschluss, inkl. Kabel/
Elektroleitungen, regelmäßige Überprüfung der Automaten während der Trocknungszeit,
Trocknungsautomaten während der Bauzeit vorhalten
und nach Fertigstellung wieder beräumen.

Ausführung nur in Abstimmung mit der örtlichen Objektüberwachung sowie nach besonderer Anordnung des AG.
Menge: 2,000 St
Leistungsbereichkatalog: 036
DIN276-1_08: 397
Kostengruppe DIN 276 2018-12: 397

**2.3.20 Mietpreis Trocknungsautomaten**
Mietpreis pro Tag der vor beschriebenen Menge: 14 Tage x 2 Geräte
Trocknungsautomaten inkl. Umstellen sowie regelmäßiges Leeren der Automaten.
Menge: 28,000 d
Leistungsbereichkatalog: 036
DIN276-1_08: 397
Kostengruppe DIN 276 2018-12: 397

### Bereich 3 Bodenbeläge

#### Abschnitt 3.1 Linoleumbelag

*Hinweis: Hinweis Linoleum*
Hinweis zu nachfolgenden Positionen Linoleum:
Elastischer Bodenbelag für den Objektbereich, innen:
Linoleum
Farbe:
hellbeige ähnlich NCS 3010-Y20R, gesprenkelt (FB 2.1) bzw.
hellgrau ähnlich NCS 2502-Y, gesprenkelt (FB 1.1 + 2.2)
nach Bemusterung (Vorgabe Bauherr und Architekt)

Einbauort:
2.+3.Obergeschoss

Ausführung gemäß Übersichten:
HB-5-ARC-325-DE-FB 0 FA Fußbodenaufbauten
HB-5-ARC-300-GR UP-OG02 Übersichtsplan Böden 2.OG
HB-5-ARC-300-GR UP-OG03 Übersichtsplan Böden 3.OG

*Hinweis: Hinweis Einbaubereiche Linoleum FB1.1, 1.2 + FB2.2*
Einbaubereiche Linoleum:
(gemäß Übersichten Bodenaufbauten und Detail HB-5-ARC-325-DE-FB-0-FA Fußbodenaufbauten)

**3.1.10 Bodenbelag Linoleum Kl.34 CFL-s1 D 2,5mm gesprenkelt**
STLB-Bau 2025-10 000
Bodenbelag aus Linoleum DIN EN ISO 24011, Einstufung DIN EN ISO 10874 Klasse 34 (gewerblicher Bereich, sehr starke Beanspruchung), antistatisch, Aufladungsspannung im Begehversuch DIN EN 1815 max. 2 kV, Trittschallverbesserungsmaß über 4 bis 6 dB, DIN EN ISO 10140-3, geeignet für Stuhlrollen DIN EN 12529 Typ W, Brandverhaltensklasse DIN EN 13501-1 CFL-s1, Bewertungsgruppe Rutschgefahr R 9 ASR A1.5,
Dicke 2,5 mm, in Bahnen, Bahnenbreite 200 cm, Oberfläche glatt, gesprenkelt, Sonderfarbton,
Farbton 'hellgrau'

auf vollflächig gespachtelten Untergrund, Spachtelung wird gesondert vergütet, vollflächig kleben.
Menge: 267,000 m2
Leistungsbereichkatalog: 036
DIN276-1_08: 352
Kostengruppe DIN 276 2018-12: 353

*Hinweis: Hinweis Einbaubereiche Linoleum FB2.1*
Einbaubereiche Linoleum:
(gemäß Übersichten Bodenaufbauten und Detail HB-5-ARC-325-DE-FB-0-FA Fußbodenaufbauten)

**3.1.20 Bodenbelag Linoleum Kl.34 CFL-s1 D 2,5mm gesprenkelt**
STLB-Bau 2025-10 000
Bodenbelag aus Linoleum DIN EN ISO 24011, Einstufung DIN EN ISO 10874 Klasse 34 (gewerblicher Bereich, sehr starke Beanspruchung), antistatisch, Aufladungsspannung im Begehversuch DIN EN 1815 max. 2 kV, Trittschallverbesserungsmaß über 4 bis 6 dB, DIN EN ISO 10140-3, geeignet für Stuhlrollen DIN EN 12529 Typ W, Brandverhaltensklasse DIN EN 13501-1 CFL-s1, Bewertungsgruppe Rutschgefahr R 9 ASR A1.5,
Dicke 2,5 mm, in Bahnen, Bahnenbreite 200 cm, Oberfläche glatt, gesprenkelt, Sonderfarbton,
Farbton 'hellbeige'

auf vollflächig gespachtelten Untergrund, Spachtelung wird gesondert vergütet, vollflächig kleben.
Menge: 444,000 m2
Leistungsbereichkatalog: 036
DIN276-1_08: 352
Kostengruppe DIN 276 2018-12: 353

**3.1.30 Sockelleiste Holzwerkstoffkern mit Kunststoffummantelung**
Sockelleiste aus Holzwerkstoffkern, vollummantelt aus chlorfreiem Hochleistungskunststoff mit flexibler Weichlippe zu Wand und Boden,
Höhe 60 mm, befestigen durch Kleben,
Farbton: lichtgrau,
Untergrund Putz bzw. Trockenbau
Menge: 482,000 m
Leistungsbereichkatalog: 036
DIN276-1_08: 352
Kostengruppe DIN 276 2018-12: 353

**3.1.40 Außenecke Sockelleiste Holzwerkstoff 1tlg H 55-60mm**
STLB-Bau 2025-10 000
Vorgefertigte Außenecke für Sockelleiste, Sockelleiste aus Holzwerkstoff, einteilig, Höhe über 55 bis 60 mm.
Menge: 11,000 St
Leistungsbereichkatalog: 036
DIN276-1_08: 352
Kostengruppe DIN 276 2018-12: 353

**3.1.50 Innenecke Sockelleiste Holzwerkstoff 1tlg H 55-60mm**
STLB-Bau 2025-10 000
Vorgefertigte Innenecke für Sockelleiste, Sockelleiste aus Holzwerkstoff, einteilig, Höhe über 55 bis 60 mm.
Menge: 80,000 St
Leistungsbereichkatalog: 036
DIN276-1_08: 352
Kostengruppe DIN 276 2018-12: 353

**3.1.60 Enden Sockelleiste fasen Holzwerkstoff 1tlg H 55-60mm**
STLB-Bau 2025-10 000
Sichtbare Enden einschl. Oberflächenbehandlung für Sockelleiste fasen, Sockelleiste aus Holzwerkstoff, einteilig, Höhe über 55 bis 60 mm.
Menge: 84,000 St
Leistungsbereichkatalog: 036
DIN276-1_08: 352
Kostengruppe DIN 276 2018-12: 353

**3.1.70 Aussparung Bodenbelag Linoleum bis 100cm2**
STLB-Bau 2025-10 000
Aussparung herstellen in Bodenbelag aus Linoleum, Einzelgröße bis 100 cm2.
Menge: 5,000 St
Leistungsbereichkatalog: 036
DIN276-1_08: 352
Kostengruppe DIN 276 2018-12: 353

**3.1.80 Aussparung Bodenbelag Linoleum 100-150cm2**
STLB-Bau 2025-10 000
Aussparung herstellen in Bodenbelag aus Linoleum, Einzelgröße über 100 bis 150 cm2.
Menge: 5,000 St
Leistungsbereichkatalog: 036
DIN276-1_08: 352
Kostengruppe DIN 276 2018-12: 353

**3.1.90 Aussparung Bodenbelag Linoleum 150-200cm2**
STLB-Bau 2025-10 000
Aussparung herstellen in Bodenbelag aus Linoleum, Einzelgröße über 150 bis 200 cm2.
Menge: 5,000 St
Leistungsbereichkatalog: 036
DIN276-1_08: 352
Kostengruppe DIN 276 2018-12: 353

**3.1.100 Aussparung Bodenbelag Linoleum 200-300cm2**
STLB-Bau 2025-10 000
Aussparung herstellen in Bodenbelag aus Linoleum, Einzelgröße über 200 bis 300 cm2.
Menge: 5,000 St
Leistungsbereichkatalog: 036
DIN276-1_08: 352
Kostengruppe DIN 276 2018-12: 353

*Hinweis: Hinweis Winkelprofil*
Hinweis zur nachfolgenden Position:
Winkelprofil als Abschlussprofil zur Ausbildung von Dehnfugen.

**3.1.110 Winkelprofil Alu Schenkel-H 10mm**
STLB-Bau 2025-10 000
Winkelprofil, aus Aluminium, Schenkelhöhe 10 mm, befestigen durch Kleben, auf den Bodenbelag aufsetzen.
Menge: 11,000 m
Leistungsbereichkatalog: 036
DIN276-1_08: 352
Kostengruppe DIN 276 2018-12: 353

**3.1.120 Dauerelastische Fuge Türbereich /Materialübergänge**
Anschlussfugen im Übergangsbereich von Räumen/Türbereich bzw./und unterschiedlichen Bodenbelägen.
Ausbildung der Fuge mit Silikon auf Rundschnur. Fugenbreite ca. 5-8mm.
Farbe nach Wahl des Architekten. farblich passend zum Bodenbelag, dauerelastisch herstellen. Materialbeständigkeit wie Bodenbelag bzw. Sockelleiste. Ausführung auch in Kleinlängen.
Menge: 30,000 m
Leistungsbereichkatalog: 036
DIN276-1_08: 352
Kostengruppe DIN 276 2018-12: 353

**3.1.130 Dauerelastische Anschlussfugen**
Anschlussfugen an Türzargen, Profile von Glaselementen, Wandanschlüsse, u.ä.,
Farbe nach Wahl des Architekten. farblich passend zum Bodenbelag, dauerelastisch herstellen.
Materialbeständigkeit wie Bodenbelag bzw. Sockelleiste.
Ausführung auch in Kleinlängen.
Die Anschlussfugenbreite ist so gering wie möglich zu halten.
Menge: 150,000 m
Leistungsbereichkatalog: 036
DIN276-1_08: 352
Kostengruppe DIN 276 2018-12: 353

**3.1.140 Zulage PU-Fuge**
Zulage zur vorbeschriebenen elastischen Fugenausbildung bei Einsatz von Fugendichtstoff auf Materialbasis Polyurethan, einkomponentig, mit hoher Licht-, Alterungs- und Chemikalienbeständigkeit für hohe mechanische Belastungen.
Menge: 50,000 m
Leistungsbereichkatalog: 036
DIN276-1_08: 352
Kostengruppe DIN 276 2018-12: 353

#### Abschnitt 3.2 Sonstige Leistungen Linoleum

**3.2.10 Verschweißen Bodenbelag Linoleum Schweißschnur**
Verschweißen des Bodenbelages aus Linoleum, glatte Oberfläche, mit belagskonformer Schweißschnur, einfarbig, Abrechnung nach Fläche des Belages.
Menge: 711,000 m2
Leistungsbereichkatalog: 036
DIN276-1_08: 352
Kostengruppe DIN 276 2018-12: 353

**3.2.20 Belagsmuster Linoleum anfertigen**
Anfertigen von Belagsmustern als Sonderbelag im
Farbton und Muster nach Angabe des AG / Architekten,
Größe ca. 30 x 50 cm, zur Bemusterung.

ergänzend zu den in Nebenleistung gem. VOB DIN 18365
4.1.1 enthaltenen Belagsmustern des beschriebenen
Linoleums auf gesondertes Verlangen des AG
Menge: 2,000 Stk
Leistungsbereichkatalog: 036
DIN276-1_08: 352
Kostengruppe DIN 276 2018-12: 353

**3.2.30 Bauschlussreinigung**
Beseitigen von starken Bauverschmutzungen, durch Saugen oder Kehren, anschließende Grundreinigung mit Einscheibenmaschine (maschinelle Nassreinigung), mit unterlegtem grünem 3M Pad und einem für Linoleumbeläge geeignetem Grundreiniger, Belagsoberfläche mit klarem Wasser neutralisieren, bis keine Reinigungsmittel-Rückstände mehr vorhanden sind. Vor der nachfolgend beschriebenen Einpflege muss die gesamte Fläche vollständig abgetrocknet sein (je nach Raumklima mind. 12 - 24 h !).
Menge: 711,000 m2
Leistungsbereichkatalog: 036
DIN276-1_08: 352
Kostengruppe DIN 276 2018-12: 353

**3.2.40 Ersteinpflege Bodenbelag**
STLB-Bau 2025-10 000
Ersteinpflege des Bodenbelags aus Linoleum, nach Angaben der aktuellen Pflegeempfehlung des Bodenbelagherstellers.
Menge: 711,000 m2
Leistungsbereichkatalog: 036
DIN276-1_08: 352
Kostengruppe DIN 276 2018-12: 397

**3.2.50 Reserve-Linoleum zur Übergabe an den Nutzer**
Elastischer Bodenbelag für den Objektbereich, innen, als Material für ggf. notwendige Ausbesserungsarbeiten während der Nutzungszeit an den Bauherren zur Lagerhaltung als originalverpakte Rollen liefern.

Material aus gleicher Produktions-Charge wie der verlegte Belag.
Menge: 25,000 m2
Leistungsbereichkatalog: 036
DIN276-1_08: 352
Kostengruppe DIN 276 2018-12: 353

### Bereich 4 Stundenlohnarbeiten

#### Abschnitt 4.1 Stundenlohnarbeiten

*Hinweis: Hinweis Stundenlohnarbeiten*
Hinweis zu nachfolgenden Positionen Stundenlohnarbeiten:
Stundenlohnarbeiten werden nur vergütet, wenn deren Ausführung von der Bauleitung angeordnet worden sind ( gem. VOB/B § 2 Abs. 10) und vor dem Beginn vereinbart worden sind, hierfür sind die Formulare des AG zu verwenden.
Stundenlohnnachweise müssen täglich eingereicht und von der Objektüberwachung abgezeichnet werden.

**4.1.10 Vorarbeiter/-in sämtliche Kosten/Zuschläge**
STLB-Bau 2025-10 000
Stundenlohnarbeiten durch Vorarbeiter/-in
der Verrechnungssatz für die jeweilige Arbeitskraft umfasst sämtliche Aufwendungen wie Lohn- und Gehaltskosten, Lohn- und Gehaltsnebenkosten, Zuschläge, lohngebundene und lohnabhängige Kosten, sonstige Sozialkosten, Gemeinkosten, Wagnis und Gewinn.
Menge: 10,000 h
Leistungsbereichkatalog: 000
DIN276-1_08: 399
Kostengruppe DIN 276 2018-12: 399

**4.1.20 Facharbeiter/-in sämtliche Kosten/Zuschläge**
STLB-Bau 2025-10 000
Stundenlohnarbeiten durch Facharbeiter/-in
der Verrechnungssatz für die jeweilige Arbeitskraft umfasst sämtliche Aufwendungen wie Lohn- und Gehaltskosten, Lohn- und Gehaltsnebenkosten, Zuschläge, lohngebundene und lohnabhängige Kosten, sonstige Sozialkosten, Gemeinkosten, Wagnis und Gewinn.
Menge: 10,000 h
Leistungsbereichkatalog: 000
DIN276-1_08: 399
Kostengruppe DIN 276 2018-12: 399

**4.1.30 Helfer/-in sämtliche Kosten/Zuschläge**
STLB-Bau 2025-10 000
Stundenlohnarbeiten durch Helfer/-in
der Verrechnungssatz für die jeweilige Arbeitskraft umfasst sämtliche Aufwendungen wie Lohn- und Gehaltskosten, Lohn- und Gehaltsnebenkosten, Zuschläge, lohngebundene und lohnabhängige Kosten, sonstige Sozialkosten, Gemeinkosten, Wagnis und Gewinn.
Menge: 10,000 h
Leistungsbereichkatalog: 000
DIN276-1_08: 399
Kostengruppe DIN 276 2018-12: 399
